# Ziegelhäuser Landstr. - WC
Angebotsaufforderung (GAEB DA XML 3.3, DA83)
Währung: EUR
Erstellt mit: CaliforniaX by G&W Software AG, CaliforniaX V25.2.08, 08.06.2026

## Beschreibung der Baumaßnahme
Baubeschreibung

Das Bauvorhaben liegt in Heidelberg, Neuenheim, an der Nepomuk-Terrasse in der stillgelegten Unterflur-WC-Anlage.

Adresse: 69120 Heidelberg, Ziegelhäuser Landstr. (Flurstück Nr. 6595)

Da die vorhandene Betondecke der stillgelegten WC-Anlage nicht mehr standsicher ist, werden die Räume mit Dyckerhoff-Dämmer „Massiv“ aufgefüllt um die Standsicherheit herzustellen und die Belastbarkeit der Fläche zu erhöhen. Die Decke wurde zur Sicherheit seit langer Zeit mit Stahlspießen und Kanthölzern zur Lastverteilung gesichert (Sie darf während den Arbeiten nur mit 500 kg/m² belastet werden). Diese Sicherung bleibt bestehen, noch vorhandene Vormauerung und Toilettentrennwände im KG werden abgebrochen, damit sich die Füllmasse besser verteilen kann. Vorhandene Sprießen dürfen ohne Zustimmung des Statikers nicht verändert werden. Erschwernisse die durch die beengte Ausbausituation ergeben, sind angemessen in der Kalkulation zu berücksichtigen.
Im Vorfeld sind Abbrucharbeiten notwendig:  Rückbau der Lichtschachtgitter, Abbruch der Glasbausteine in den Fensteröffnungen zum Lichtschacht, Ausmauern einer Öffnung der Schwerlastmauer, Abbruch von Vormauerungen zu den Außenwänden. Ebenso werden die Geländer und Einfassungen der Zugangstreppen (Sandstein) zur WC-Anlage zurückgebaut.
Die Zugangstüren (Stahl) werden ausgebaut.
Die Verkehrssicherung erfolgt durch eine weitere Firma. Der vorläufige Baustellenplan ist beigelegt.

Zugang:
Das Unterflur-Bauwerk ist nur über Treppenabgänge (19 Stufen, Breite ca. 1,2 m) erreichbar. Die Tür des südlichen Abgangs kann durch die gestellten Sprießen nicht geöffnet werden.

Ausführungszeit:
20.07.2026 - 04.09.2026

## Rohbau - Verfüllung
Datum: 08.06.2026

### 1 Baustelleneinrichtung

**1.1 Baustelleneinrichtung**
Baustelleneinrichtung
Die Baustelleneinrichtung umfasst sämtliche zur termingerechten Durchführung der eigenen Arbeiten erforderlichen Maschinen, Geräte, Arbeitsgerüste, Bauwagen, sowie alle notwendigen Einrichtungen die nicht besonders aufgeführt aber notwendiger Bestandteil der Einrichtung sind. In dem Bauwerk ist keine Beleuchtung mehr vorhanden.Baustrom- und Bauwasser wird gestellt.
Menge: 1,000 St

**1.2 Abdeckvlies verlegen räumen entsorgen**
Abdeckvlies verlegen räumen entsorgen
Baustellenbereich auf Straßen-Niveau aus Kunststein mit Abdeckvlies abdecken, Stöße in Textilklebeband abkleben, nach Beendigung der Arbeiten gesamtes Abdeckmaterial aufnehmen, abfahren und fachgerecht entsorgen nach Wahl AN, Vergütung der Entsorgung übernimmt AN.
Menge: 200,000 m2

**1.3 Abdeckvlies vorhalten**
Abdeckvlies vorhalten (Masse x Vorhaltedauer)
Menge: 1400,000 m²/Wo

**1.4 Schutzlage aus OSB-Platten auslegen räumen**
Arbeitsbereich auf Straßen-Niveau zum Schutz vor Beschädigungen mit OSB-Platten bis 4 mm Stärke auslegen, nach Beendigung der Arbeiten gesamtes Abdeckmaterial aufnehmen, abfahren und fachgerecht entsorgen nach Wahl AN, Vergütung der Entsorgung übernimmt AN.
Menge: 200,000 m2

**1.5 Schutzlage aus OSB-Platten vorhalten**
Schutzlage aus OSB-Platten vorhalten (Masse x Vorhaltedauer)
Menge: 1400,000 m²/Wo

**1.6 Baustellen-WC aufstellen räumen**
Mobile Baustellen-Toilette aufstellen und räumen.
Menge: 1,000 St

**1.7 Baustellen-WC vorhalten instand halten**
Baustellen-WC vorhalten und instand halten (Masse x Vorhaltedauer)
Menge: 7,000 StWo

### 2 Abbrucharbeiten

**2.1 Gitter Rahmen Stahl abbrechen nicht schadstoffbelastet, versch. Größe, Abst. 3 cm v.Hand Stoffe laden transp. LKW AN entsorgen AVV170405 Vergüt.Entsorg. AN**
Abbruch des Gitters mit Rahmen, aus Stahl, im Rahmen einer Teilabbruchmaßnahme, nicht schadstoffbelastet,
Abfall ist nicht gefährlich,
Größe:  1x '1070' mm x '720' mm,
  1x '1990' mm x '690' mm,
  1x '1050' mm x '660' mm,
  1x '1030' mm x '600' mm,
  1x '1760' mm x '690' mm

Stäbe senkrecht, Stababstand ca. 2-2,5 cm, Stab-Profil I, als Walzprofil, Stabquerschnitt Breite 8 mm, Höhe 20 mm
Dicke Gitterrahmen '3' mm, Befestigungsuntergrund Betonwerkstein,
Abbruch von Hand/mit handgeführten Kleingeräten, Ausführung staubarm TRGS 559,
Ausbauort: Platz Ebene
aufgenommene Stoffe sammeln, auf LKW des AN laden, transportieren, entsorgen, zum Lager oder zur Anlage nach Wahl des AN, Abfallschlüssel nach AVV (Abfallverzeichnis-Verordnung) 170405 Eisen und Stahl,
Vergütung der Entsorgung übernimmt AN.
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Menge: 5,000 m2

**2.2 Lichtschacht Stahlbeton verschied. Gr. bis 50 cm unter GOK abbrechen nicht schadstoffbelastet 24kN/m3 Geräteeinsatz mgl. Stoffe laden transp. LKW AN entsorgen AVV170101 Vergüt.Entsorg. AN**
Abbruch von Lichtschächten aus Stahlbeton, Normalbeton,
in verschiedene Größe:
  3x ca. '110' cm x '70' cm,
  1x ca. '205'cm x '75' cm,
  1x ca. '180' cm x '75' cm
bis 50 cm unter GOK, im Rahmen einer Teilabbruchmaßnahme, nicht schadstoffbelastet,
Abfall ist nicht gefährlich, Werte gemäß Ersatzbaustoffverordnung 2023 sind eingehalten, Charakterisierung gemischter Bauschutt Klasse RC-1 nach EBV 2023, Anlage 1, Tabelle 1, Wichte des Abbruchstoffes DIN EN 1991-1-1 24 kN/m3,
Geräteeinsatz ist möglich, max. Gesamtgewicht bis 0,5 t, Ausführung staubarm TRGS 559,
aufgenommene Stoffe sammeln, ohne Zerkleinerung, auf LKW des AN laden, transportieren, entsorgen, zum Lager oder zur Anlage nach Wahl des AN, Abfallschlüssel nach AVV (Abfallverzeichnis-Verordnung) 170101 Beton,
Vergütung der Entsorgung übernimmt AN.
Menge: 3,000 m3

**2.3 Lichtöffnung Außenwand Glas-Hohlbaustein abbrechen nicht schadstoffbelastet D 10 cm v.Hand Stoffe laden transp. LKW AN entsorgen AVV170202 Vergüt.Entsorg. AN**
Abbruch der Lichtöffnung in der Außenwand aus Glas-Hohlbausteinen, im Rahmen einer Teilabbruchmaßnahme, nicht schadstoffbelastet,
Abfall ist nicht gefährlich, Wichte des Abbruchstoffes DIN EN 1991-1-1 11 kN/m3,
Abbruchdicke '10' cm, Ausführung innerhalb des Bauwerks, Arbeitshöhe bis 3 m,
Abbruch von Hand/mit handgeführten Kleingeräten, Ausführung erschütterungsarm DIN 4150,
aufgenommene Stoffe sammeln, auf LKW des AN laden, transportieren, entsorgen, zum Lager oder zur Anlage nach Wahl des AN, Abfallschlüssel nach AVV (Abfallverzeichnis-Verordnung) 170202 Bau-/Abbruchabfall, Glas,
Vergütung der Entsorgung übernimmt AN.
Menge: 6,500 m2

**2.4 Fenster Stahl abbrechen nicht schadstoffbelastet 0,8-1,6 m2 Rahmen-D 68 mm Glas-D 10 mm v.Hand Stoffe laden transp. LKW AN entsorgen AVV170904 Vergüt.Entsorg. AN**
Abbruch des Fensters, des Einfachfensters, mit Verglasung, einteilig, aus Stahl, im Rahmen einer Teilabbruchmaßnahme, nicht schadstoffbelastet,
Abfall ist nicht gefährlich, Einzelfläche über 0,8 bis 1,6 m2, einschl. Blendrahmen,
Dicke Verglasung  ca. 10' mm, Drahtglas, Ausführung innerhalb des Bauwerks, Arbeitshöhe bis 3 m,
Abbruch von Hand/mit handgeführten Kleingeräten, Ausführung erschütterungsarm DIN 4150, staubarm TRGS 559,
aufgenommene Stoffe sammeln, auf LKW des AN laden, transportieren, entsorgen, zum Lager oder zur Anlage nach Wahl des AN, Abfallschlüssel nach AVV (Abfallverzeichnis-Verordnung) 170904 gemischte Bau- und Abbruchabfälle,
Vergütung der Entsorgung übernimmt AN.
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Menge: 2,500 m2

**2.5 Tür Stahl besch abbrechen nicht schadstoffbelastet B 1000-1100 mm H 2135 mm Türblatt-D 40 mm v.Hand Stoffe laden transp. LKW AN entsorgen AVV170904 Vergüt.Entsorg. AN**
Abbruch der Tür, der Außentür aus beschichtetem Stahl, im Rahmen einer Teilabbruchmaßnahme, nicht schadstoffbelastet,
Abfall ist nicht gefährlich,
Breite Nennmaß Wandöffnung '1000' mm - '1100' mm,
Höhe Nennmaß Wandöffnung ca '2135' mm, einschl. Blendrahmen, einschl. Beschlag,
Türblattdicke '40' mm, Ausführung innerhalb des Bauwerks, Arbeitshöhe bis 2 m,
Abbruch von Hand/mit handgeführten Kleingeräten, Ausführung erschütterungsarm DIN 4150, staubarm TRGS 559,
aufgenommene Stoffe sammeln, auf LKW des AN laden, transportieren, entsorgen, zum Lager oder zur Anlage nach Wahl des AN, Abfallschlüssel nach AVV (Abfallverzeichnis-Verordnung) 170904 gemischte Bau- und Abbruchabfälle,
Vergütung der Entsorgung übernimmt AN.
Menge: 4,000 St

**2.6 Dämmung unter Decke PS-Hartschaum abbrechen nicht schadstoffbelastet 0,3kN/m3 D 8 cm v.Hand Stoffe laden LKW AN ges.Vergüt.Entsorg.**
Dämmung unter Decke PS-Hartschaum abbrechen nicht schadstoffbelastet 0,3kN/m3 D 8 cm v.Hand Stoffe laden LKW AN ges.Vergüt.Entsorg.
Abbruch der Dämmung unter Decke, Dämmschicht aus Polystyrol-Hartschaum, als Platte, verklebt, im Rahmen einer Teilabbruchmaßnahme, nicht schadstoffbelastet,
Abfall ist nicht gefährlich, Wichte des Abbruchstoffes DIN EN 1991-1-1 0,3 kN/m3,
Abbruchdicke '8' cm, Ausführung innerhalb des Bauwerks, Arbeitshöhe bis 3 m,
Abbruch von Hand/mit handgeführten Kleingeräten, Ausführung erschütterungsarm DIN 4150,  aufgenommene Stoffe zur Entsorgung sortieren, sammeln, auf LKW des AN laden, transportieren, entsorgen, zum Lager oder zur Anlage nach Wahl des AN, Abfallschlüssel nach AVV (Abfallverzeichnis-Verordnung) 170604 Dämmstoff,
Vergütung der Entsorgung übernimmt AN.
Menge: 28,000 m2

**2.7 Vormauerungen Mauerziegel abbrechen nicht schadstoffbelastet D 25 cm, D 10 cm v.Hand Stoffe laden transp. LKW AN entsorgen AVV170107 Vergüt.Entsorg. AN**
Abbruch der nichttragenden Vormauerung aus Mauerwerk aus Mauerziegel, einschl. Fliesen, einseitig, im Rahmen einer Teilabbruchmaßnahme, nicht schadstoffbelastet,
Abfall ist nicht gefährlich, Werte gemäß Ersatzbaustoffverordnung 2023 sind eingehalten, Charakterisierung gemischter Bauschutt Klasse RC-1 nach EBV 2023, Anlage 1, Tabelle 1,
Abbruchdicke '25' cm im WC-Bereich, Abbruchdicke '10 cm' im Bereich der Pumpenstation,
Ausführung innerhalb des Bauwerks, Arbeitshöhe bis 3 m,
Abbruch von Hand/mit handgeführten Kleingeräten, Ausführung staubarm TRGS 559,
aufgenommene Stoffe sammeln, ohne Zerkleinerung, auf LKW des AN laden, transportieren, entsorgen, zum Lager oder zur Anlage nach Wahl des AN, Abfallschlüssel nach AVV (Abfallverzeichnis-Verordnung) 170107 Gemische aus Beton, Ziegel, Fliesen und Keramik,
Vergütung der Entsorgung übernimmt AN.
Menge: 15,000 m3

**2.8 Nichttragende Trennwand Mauerziegel abbrechen nicht schadstoffbelastet D bis 10 cm v.Hand Stoffe laden transp. LKW AN entsorgen AVV170107 Vergüt.Entsorg. AN**
Abbruch der nichttragenden Trennwand aus Mauerwerk aus Mauerziegel, einschl. Fliesen, 2-seitig, im Rahmen einer Teilabbruchmaßnahme, nicht schadstoffbelastet,
Abfall ist nicht gefährlich, Werte gemäß Ersatzbaustoffverordnung 2023 sind eingehalten, Charakterisierung gemischter Bauschutt Klasse RC-1 nach EBV 2023, Anlage 1, Tabelle 1,
Abbruchdicke 'bis 10' cm, Ausführung innerhalb des Bauwerks, Arbeitshöhe bis 2,2 m,
Abbruch von Hand/mit handgeführten Kleingeräten, Ausführung erschütterungsarm DIN 4150, staubarm TRGS 559,
aufgenommene Stoffe sammeln, ohne Zerkleinerung, auf LKW des AN laden, transportieren, entsorgen, zum Lager oder zur Anlage nach Wahl des AN, Abfallschlüssel nach AVV (Abfallverzeichnis-Verordnung) 170107 Gemische aus Beton, Ziegel, Fliesen und Keramik,
Vergütung der Entsorgung übernimmt AN.
Menge: 1,000 m3

**2.9 WC Tür Holzwerkstoff abbrechen nicht schadstoffbelastet B 700-900 mm H 2135 mm Türblatt-D 40 mm v.Hand Stoffe laden transp. LKW AN entsorgen AVV170904 Vergüt.Entsorg. AN**
Abbruch der Tür, WC-Kabinentür, aus Holzwerkstoff, aus Holzfaserplatten, im Rahmen einer Teilabbruchmaßnahme, nicht schadstoffbelastet,
Abfall ist nicht gefährlich, Altholzkategorie A II,
Breite Nennmaß Wandöffnung '700' (3 Stück)- '900' mm (2 Stück),
Höhe Nennmaß Wandöffnung '2135' mm,
Türblattdicke '40' mm, einschl. Beschlag, einschl. Blendrahmen, Ausführung innerhalb des Bauwerks, Arbeitshöhe bis 2 m,
Abbruch von Hand/mit handgeführten Kleingeräten, Ausführung erschütterungsarm DIN 4150, staubarm TRGS 559,
aufgenommene Stoffe sammeln, auf LKW des AN laden, transportieren, entsorgen, zum Lager oder zur Anlage nach Wahl des AN, Abfallschlüssel nach AVV (Abfallverzeichnis-Verordnung) 170904 gemischte Bau- und Abbruchabfälle,
Vergütung der Entsorgung übernimmt AN.
Menge: 5,000 St

**2.10 WC Tür Holzwerkstoff mit Glas abbrechen nicht schadstoffbelastet B 900 mm H 2135 mm Türblatt-D 40 mm v.Hand Stoffe laden transp. LKW AN entsorgen AVV170904 Vergüt.Entsor**
Abbruch der Tür, Innentür mit Glasausschnitt, aus Holzwerkstoff, aus Holzfaserplatten, im Rahmen einer Teilabbruchmaßnahme, nicht schadstoffbelastet,
Abfall ist nicht gefährlich, Altholzkategorie A II,
Breite Nennmaß Wandöffnung '900' mm,
Höhe Nennmaß Wandöffnung '2135' mm,
Türblattdicke '40' mm, einschl. Beschlag, einschl. Blendrahmen, Ausführung innerhalb des Bauwerks, Arbeitshöhe bis 2 m,
Abbruch von Hand/mit handgeführten Kleingeräten, Ausführung erschütterungsarm DIN 4150, staubarm TRGS 559,
aufgenommene Stoffe sammeln, auf LKW des AN laden, transportieren, entsorgen, zum Lager oder zur Anlage nach Wahl des AN, Abfallschlüssel nach AVV (Abfallverzeichnis-Verordnung) 170904 gemischte Bau- und Abbruchabfälle,
Vergütung der Entsorgung übernimmt AN.
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Menge: 2,000 St

**2.11 Sanitärgegenstände**
Abbruch von Sanitärgegenstände aus Keramik (3 Handwaschbecken, 4 Stand-WC-Schüssel),
Ausführung innerhalb des Bauwerks, Arbeitshöhe bis 3 m,
Abbruch von Hand/mit handgeführten Kleingeräten, Ausführung staubarm TRGS 559,
aufgenommene Stoffe sammeln, auf LKW des AN laden, transportieren, entsorgen, zum Lager oder zur Anlage nach Wahl des AN, Abfallschlüssel nach AVV (Abfallverzeichnis-Verordnung) 170103 Fliesen/Ziegel/Keramik,
Vergütung der Entsorgung übernimmt AN.
Menge: 1,000 psch

**2.12 Wasserbehälter rückbauen entsorgen**
Wasserbehälter (ca. 2,0m x 2,5m x 2,6m) im Pumpenraum komplett rückbauen incl. aller Nebenarbeiten, Ausführung innerhalb des Bauwerks, Arbeitshöhe bis 3 m,
Abbruch von Hand/mit handgeführten Kleingeräten, Ausführung erschütterungsarm DIN 4150, staubarm TRGS 559,
aufgenommene Stoffe sortieren, sammeln, auf LKW des AN laden, transportieren, fachgerecht entsorgen, zum Lager oder zur Anlage nach Wahl des AN, Vergütung der Entsorgung übernimmt AN.
Menge: 1,000 St

**2.13 Bodeneinlauf rückbauen entsorgen**
Bodeneinlauf freistemmen und ausbauen, Abbruch von Hand/mit handgeführten Kleingeräten, auf den LKW schaffen, abfahren und fachgerecht entsorgen. Vergütung der Entsorgung übernimmt AN.
Menge: 4,000 St

**2.14 Deckendurchbruch herstellen Stahlbeton 1000-1500cm2 T 20-25cm nicht schadstoffbelastet 24kN/m3 Geräteeinsatz mgl. Stoffe laden transp. LKW AN entsorgen AVV170101 Vergüt.Entsorg. AN**
Deckendurchbruch herstellen, in Stahlbeton, Normalbeton, Einzelöffnung über ca.1,00 m x 1,00 m, Tiefe über 30 bis 40 cm, Hilfsschnitte werden nicht gesondert vergütet, nicht schadstoffbelastet,
Abfall ist nicht gefährlich, Werte gemäß Ersatzbaustoffverordnung 2023 sind eingehalten, Charakterisierung gemischter Bauschutt Klasse RC-1 nach EBV 2023, Anlage 1, Tabelle 1, Wichte des Abbruchstoffes DIN EN 1991-1-1 24 kN/m3,  Geräteeinsatz ist möglich, max. Gesamtgewicht bis 0,5 t, Ausführung im Freien, Ausführung erschütterungsarm DIN 4150,
aufgenommene Stoffe sammeln, ohne Zerkleinerung, auf LKW des AN laden, transportieren, entsorgen, zum Lager oder zur Anlage nach Wahl des AN, Abfallschlüssel nach AVV (Abfallverzeichnis-Verordnung) 170101 Beton,
Vergütung der Entsorgung übernimmt AN.
Menge: 1,000 St

**2.15 Demontage, Ausbau und Entsorgung Pumpenaggregate**
Pumpenaggregate aus Elektromotor und Pumpengehäuse (2 St) im Untergeschoss ausbauen (Größe ca. .
Aggregate außer Betrieb nehmen, Anschlussleitungen für Elektrik und Rohrleitungen trennen, Befestigungen lösen, Aggregate ggf. in transportgerechte Teile zerlegen.
Ausbau unter beengten Platzverhältnissen durchführen (Zugang über Flur mit eingeschränkter Breite und vorhandener Sprießung).
Erforderliche Hebe- und Transportmittel bereitstellen und einsetzen.
Ausgebaute Aggregate aus dem Gebäude abtransportieren und einer ordnungsgemäßen Entsorgung nach Wahl des Auftragnehmers zuführen.Vergütung der Entsorgung übernimmt AN.
Erschwernisse aus der Einbausituation, dem Zustand der Anlagen sowie der Zugänglichkeit sind bei der Kalkulation angemessen zu berücksichtigen.
Sollten darüber hinausgehende, zum Zeitpunkt der Ausschreibung nicht erkennbare besondere Erschwernisse auftreten, sind diese dem Auftraggeber unverzüglich anzuzeigen und gesondert zu vereinbaren.

Abmessungen ca. 1,7 m x 0,65 m x 0,6 m

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Menge: 2,000 St

**2.16 Fliesen/Platten Wand Fliese/Pl. D bis 10mm abbrechen Stoffe laden transp. LKW AN entsorgen AVV170103 Vergüt.Entsorg. AN**
Abbruch von Fliesen/Platten an Wand,  kleinformatig, Dicke bis 10 mm, im Rahmen einer Teilabbruchmaßnahme am Treppenabgang Süd zur Schwerlastmauer, nicht schadstoffbelastet,
Abfall ist nicht gefährlich, Werte gemäß Ersatzbaustoffverordnung 2023 sind eingehalten, Charakterisierung gemischter Bauschutt Klasse RC-1 nach EBV 2023, Anlage 1, Tabelle 1, Wichte des Abbruchstoffes DIN EN 1991-1-1 20 kN/m3,  Ausführung innerhalb des Bauwerks, Arbeitshöhe bis 3 m,
Abbruch von Hand/mit handgeführten Kleingeräten, Ausführung staubarm TRGS 559,
aufgenommene Stoffe sammeln, auf LKW des AN laden, transportieren, entsorgen, zum Lager oder zur Anlage nach Wahl des AN, Abfallschlüssel nach AVV (Abfallverzeichnis-Verordnung) 170103 Fliesen/Ziegel/Keramik,
Vergütung der Entsorgung übernimmt AN.
Menge: 10,000 m2

**2.17 Geländer Stahl abbrechen nicht schadstoffbelastet D 4 cm H 900 mm v.Hand Stoffe laden transp. LKW AN entsorgen AVV170407 Vergüt.Entsorg. AN**
Abbruch Geländer mit Tor, aus Stahl, im Rahmen einer Teilabbruchmaßnahme, nicht schadstoffbelastet,
Abfall ist nicht gefährlich,
Abbruchdicke '4' cm,
Höhe Geländer '900' mm, Ausführung im Freien, Arbeitshöhe bis 3 m,
Abbruch von Hand/mit handgeführten Kleingeräten, Ausführung erschütterungsarm DIN 4150,
aufgenommene Stoffe sammeln, auf LKW des AN laden, transportieren, entsorgen, zum Lager oder zur Anlage nach Wahl des AN, Abfallschlüssel nach AVV (Abfallverzeichnis-Verordnung) 170407 gemischte Metalle,
Vergütung der Entsorgung übernimmt AN.
Menge: 20,000 m

**2.18 Sandsteineinfassung Treppenabgänge rückbauen entsorgen**
Rückbau der Sandsteineinfassung der Treppenabgänge aus Naturwerkstein, nicht schadstoffbelastet,
Abfall ist nicht gefährlich, Werte gemäß Ersatzbaustoffverordnung 2023 sind eingehalten, Charakterisierung Bodenmaterial Klasse BM-0 Sand nach EBV 2023, Anlage 1, Tabelle 3, Volumen über 0,05 bis 0,1 m3, Wichte des Abbruchstoffes DIN EN 1991-1-1 24 kN/m3,  Ausführung im Freien, Arbeitshöhe bis 2 m, Geräteeinsatz ist möglich, max. Gesamtgewicht bis 0,5 t, Ausführung erschütterungsarm DIN 4150, staubarm TRGS 559,
aufgenommene Stoffe sammeln, auf LKW des AN laden, transportieren, entsorgen, zum Lager oder zur Anlage nach Wahl des AN, Abfallschlüssel nach AVV (Abfallverzeichnis-Verordnung) 170504 Boden/Stein,
Vergütung der Entsorgung übernimmt AN.
Menge: 1,200 m3

### 3 Mauerarbeiten

**3.1 Betonschwelle im Fensterbereich herstellen**
Betonschwelle im unteren Bereich einer bestehenden Fensteröffnung herstellen.
Schwelle als Auflager für nachfolgende Ausfachung mit Mauerwerk in Höhe der vorhandenen inneren Abschrägung herstellen.
Untergrund vorbereiten, lose Bestandteile entfernen und Haftverbund herstellen.
Schalung, Lieferung und Einbau von Beton C20/25, einschließlich Verdichten und Nachbehandlung.
Oberfläche höhengerecht und eben abziehen.
Abmessungen: ca 1,05 m x 0,25 m x 0,30 m
Menge: 1,000 St

**3.2 Ausfachung herstellen HLzA-12-2.0-MG IIa, T 24 cm**
Öffnung schließen, Ausführung in Wandfläche,
mit Mörtel MG IIa und Steinen,  Mauerziegel, HLzA-12-2.0, Abmessung: ca. 1,1 m x 1,2 m, Wandstärke von 24 cm, Arbeitshöhe bis 2,5 m.
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Menge: 1,200 m2

**3.3 Rohröffnungen bis DN 150 schließen**
Öffnungen mittels geeigneter, dichter Maßnahme kraftschlüssig verschließen, z. B. durch Einsetzen von Stopfen, Abdeckplatten oder vergleichbaren Verschlusselementen, ggf. in Verbindung mit Mörtel oder Vergussmaterial.
Verschluss dauerhaft dicht und mechanisch ausreichend stabil für nachfolgende Verfüllarbeiten herstellen.
Menge: 10,000 St

**3.4 Untergrund vorbereiten für mineralische Dichtungsschlämme**
Untergrund vorbereiten für mineralische Dichtungsschlämme entsprechend der technischen Produktangaben.
Menge: 50,000 m2

**3.5 Kratzspachtelung MDS 2K**
Kratzspachtelung, mit mineralischen Dichtungsschlämmen 2K (MDS), Untergrund Beton entsprechend technischer Produktangaben ausbringen.
Menge: 50,000 m2

**3.6 Aufbringen einer Dichtschlämme als Bauwerksabdichtung**
Abdichtung der Außenwandflächen von Innenräumen im Verbund (AIV-F) DIN 18534-1 und DIN 18534-3, Wassereinwirkungsklasse W0-I (gering),  Rissklasse R1-I (Rissbreitenänderung/-neubildung nach Aufbringen der Abdichtung bis 0,2 mm),  mit mineralischen Dichtungsschlämmen CM DIN EN 14891, rissüberbrückend,  mind. 2-mal auftragen, Trockenschichtdicke mind. 2 mm.
Menge: 50,000 m2

**3.7 Schutzlage Abdichtung entlang der Schwerlastmauer Noppenbahn D 8mm lose verlegen**
Schutzlage für Abdichtung entlang der Schwerlastmauer aus Noppenbahn mit Gleit-, Schutz- und Lastverteilungsschicht, Schichtdicke 8 mm, lose verlegen.
Menge: 50,000 m2

**3.8 Dränltg TP A PVC-U DN100 mit Filtervlies ummantelt**
Dränleitung aus Kunststoff-Vollsickerrohr, Form A, PVC-U DIN 1187,  DN 100, im Gefälle von 0,5 - 1,0 % mit Filtervlies ummantelt entlang der Schwerlastmauer verlegen und gegen Aufschwimmen durch Schellen sichern.
Menge: 8,000 m

**3.9 Herstellen einer Kernbohrung für die Durchführung des PVC-Rohrs**
Kernbohrung, Untergrundfläche senkrecht, aus Mauerwerk Bohrdurchmesser über 100 bis 150 mm, Bohrtiefe über 25 bis 30 cm, nicht schadstoffbelastet,
Abfall ist nicht gefährlich, Werte gemäß Ersatzbaustoffverordnung 2023 sind eingehalten, Charakterisierung gemischter Bauschutt Klasse RC-1 nach EBV 2023, Anlage 1, Tabelle 1, Wichte des Abbruchstoffes DIN EN 1991-1-1 15 kN/m3,  von Hand/mit handgeführten Kleingeräten,  Ausführung erschütterungsarm DIN 4150, staubarm TRGS 559,  Ausführung innerhalb des Bauwerks,
aufgenommene Stoffe sammeln, ohne Zerkleinerung, auf LKW des AN laden, transportieren, entsorgen, zum Lager oder zur Anlage nach Wahl des AN,
Vergütung der Entsorgung übernimmt AN.
Menge: 1,000 St

**3.10 Anschluss der Drainltg mit DN100 PVC-Rohr an Abwasser**
Anschluss der Drainltg mit DN100 PVC-Rohr an Abwasser im Gefälle von 0,5 % - 1,0 % liefern und verlegen mit Sandbett.
Menge: 6,000 m

**3.11 Schutzabdeckung für die DN 100 Leitung aus PVC**
Schutzabdeckung für die Leitung DN100 aus PVC als mechanischer Schutz für die Verfüllarbeiten
Menge: 6,000 m

**3.12 Bodeneinlauf verschließen**
Nach Ausbau der vorhandenen Bodeneinläufe (gesonderte Position) Öffnungen gegen Eintrag von Verfüllmaterial in die Entwässerungsleitungen fachgerecht abdichten.
Ablauföffnungen reinigen und vorbereiten.
Öffnungen mittels geeigneter, dichter Maßnahme verschließen, z. B. durch Einsetzen von Stopfen, Abdeckplatten oder vergleichbaren Verschlusselementen, ggf. in Verbindung mit Mörtel oder Vergussmaterial.
Verschluss dauerhaft dicht und mechanisch ausreichend stabil für nachfolgende Verfüllarbeiten herstellen.
Menge: 4,000 St

### 4 Beton- und Verfüllarbeiten

**4.1 Einmessen der Einfüll- und Entlüftungsbohrungen**
Einmessen und Markieren der Einfüll- und Entlüftungsbohrungen nach vorheriger Festlegung auf Platz-Niveau.
Menge: 1,000 psch

**4.2 Einfüllbohrungen DN 20 cm an eingemessenen Punkten herstellen**
Einfüllbohrungen DN 20 cm an eingemessenen Punkten herstellen, Deckenstärke ca. 25 cm.
Menge: 16,000 St

**4.3 Kellerräume mit Dyckerhoff DÄMMER M Festigkeitsstufe 950 kg/m³ verfüllen**
Kellerräume mit Dyckerhoff DÄMMER M Festigkeitsstufe 950 kg/m³ verfüllen
Raumhöhe i.L. von Boden bis UK Decke ca. 2,65 m. Die letzten 15 cm werden mit Vergussbeton (Zulage Pos. 4.6) vergossen.
Nach Angabe der Technischen Beratung der Fa. Dyckerhoff ist
die Verfüllung in 3 Abschnitten mit mindestens 1 Tag Abstand (Zulage für die Betonierabschnitte wird gesondert vergütet).
auszuführen, damit das Volumenschwundmaß im Gesamten
geringer ausfällt.
Menge: 250,000 m3

**4.4 Zulage für Betonierabschnitte**
Menge: 3,000 St

**4.5 Zulage Einbringen Verguss Hohlraum Decke**
Hohlräume nach Setzung des Material verfüllen, Bauteil Decke, Normalbeton, ermittelte Druckfestigkeit bis 10 MPa, Feuchtezustand feucht (DP), Bauteildicke bis 15 cm, durch Vergießen (V) kraftschlüssig schließen, mit Vergussmörtel, Schwindklasse SKVM 0 nach Richtlinie für Herstellung und Verwendung von zementgebundenem Vergussbeton und Vergussmörtel, Abrechnung erfolgt nach verbrauchter Menge Verfüllstoff.
Menge: 4000,000 kg

### 5 Pflasterarbeiten

**5.1 Partieller Rückbau Plattenbelag einschließlich Unterbau**
Partieller Rückbau des Plattenbelags (Betonwerkstein) einschließlich Unterbau für die Herstellung eines Deckendurchbruch (Pos. 2.14) sowie die 16 Verfüll- und Entlüftungsöffnungen (Pos. 4.2) an der Stahlbetondecke, sowie um die Lichtschächte, Größe der Einzelfläche nach Bedarf und Festlegung vor Ort. In diesen Bereichen muss das verlegte Abdeckmaterial aufgenommen werden. Der Plattenbelag für wird für die Wiederverwendung säubern und bauseits seitlich gelagert. Die fachgerechte Entsorgung des Unterbaus wird gesondert gegen Nachweis vergütet.

Aufbau des Platzes:
1. Kunststein aus Beton
2. 1-3 cm Splitt
3. 8-13 cm Mineral-, bzw. Betongemisch
4. teilweise Füllung (nicht definiert, bzw. bereits sehr hoher Humusanteil / Feinwurzeln)
5. Stahlbetondecke
Menge: 30,000 m2

**5.2 Unterbau herstellen**
Unterbau im Bereich der ehemaligen Lichtschächten ergänzen in Einkornbeton auf erforderliche Tiefe
Menge: 1,500 m3

**5.3 Terrassenplatten verlegen**
Terrassenplatten verlegen
Bauseitig gelagerte Terrassenplatten aufnehmen und neu verlegen incl. Unterbau aus Splitt
Menge: 45,000 m2

**5.4 Zulage Fehlenden Plattenbelag**
Zulage zur Pos. 4.3 für fehlenden Plattenbelag, Kunststeinplatten 40 x 60 x 4,5 cm
Menge: 15,000 m2

**5.5 Zulage Schneiden Plattenbelag**
Zulage Schneiden Plattenbelag mittels Nasschneidemaschine
Menge: 15,000 m
